# Tub de policlorur de vinil orientat (PVC-O), de 110 mm de diàmetre exterior, PN=12,5 atm, URATOP "ADEQUA"

- Propietat de l'arxiu: CYPE INGENIEROS, S.A.
- Format: FIEBDC-3/2002
- Divisa: EUR
- Costos indirectes: 3.00 %
- IVA: 21.00 %

## I Instal·lacions

### IU Urbanes

#### IUA Xarxes d'aigua potable

**IUA030** m Tub de policlorur de vinil orientat (PVC-O), de 110 mm de diàmetre exterior, PN=12,5 atm, URATOP "ADEQUA".
Subministrament i muntatge de tub de policlorur de vinil orientat (PVC-O), de 110 mm de diàmetre exterior, PN=12,5 atm i 2 mm de gruix, URATOP "ADEQUA", per a proveïment i distribució, color blau RAL 5015, per a unió per copa amb junta elàstica d'EPDM. Inclús p/p de junts de goma i lubrificant per a muntatge. Totalment muntat, connexionat i provat per l'empresa instal·ladora mitjançant les corresponents proves de servei (incloses en aquest preu).
Inclou: Replanteig i traçat. Col·locació del tub. Realització de proves de servei.
Criteri d'amidament de projecte: Longitud mesurada segons documentació gràfica de Projecte.
Criteri de mesura d'obra: Es mesurarà la longitud realment executada segons especificacions de Projecte.

| Codi | Ut | Descripció | Rendiment | Preu | Import |
|---|---|---|---|---|---|
| mt37tvq030v | m | Tub de policlorur de vinil orientat (PVC-O), de 110 mm de diàmetre exterior, PN=12,5 atm i 2 mm de gruix, URATOP "ADEQUA", per a proveïment i distribució, color blau RAL 5015, per a unió per copa amb junta elàstica de EPDM, segons UNE-EN ISO 16422, inclús p/p de junts de goma. (material) | 1.000 | 8.62 | 8.62 |
| mt11ade100b | kg | Lubrificant per a unió mitjançant junt elàstica de tubs i accessoris, "ADEQUA". (material) | 0.002 | 10.21 | 0.02 |
| mq04cag010a | h | Camió amb grua de fins a 6 t. (maquinària) | 0.022 | 50.01 | 1.10 |
| mo008 | h | Oficial 1ª lampista. (mà d'obra) | 0.070 | 24.08 | 1.69 |
| mo107 | h | Ajudant lampista. (mà d'obra) | 0.070 | 20.65 | 1.45 |
| % | % | Costos directes complementaris | 2 % | 12.88 | 0.26 |
|  |  | Costos directes |  |  | 13.14 |
