# Instal·lacions

- Propietat de l'arxiu: CYPE INGENIEROS, S.A.
- Format: FIEBDC-3/2002
- Divisa: EUR
- Costos indirectes: 3.00 %
- IVA: 21.00 %

## I Instal·lacions

### IU Urbanes

#### IUR Xarxes de reg

**IUR020** m Canonada de forniment i distribució d'aigua de reg formada per tub de polietilè PE 40 de color negre amb bandes blaves, de 20 mm de diàmetre exterior i 2,8 mm de gruix, PN=10 atm, enterrada.
Subministrament i instal·lació de canonada de forniment i distribució d'aigua de rig, formada per tub de polietilè PE 40 de color negre amb bandes blaves, de 20 mm de diàmetre exterior i 2,8 mm de gruix, PN=10 atm, enterrada, col·locada sobre llit de sorra de 10 cm de gruix, degudament compactada i anivellada amb picó vibrant de guiat manual, reblert lateral compactant fins als ronyons i posterior reblert amb la mateixa sorra fins a 10 cm per sobre de la generatriu superior de la canonada, sense incloure l'excavació ni el posterior reblert principal de les rases. Inclús p/p d'accessoris de connexió i. Totalment muntada, connexionada i provada.
Inclou: Replanteig i traçat. Eliminació de les terres soltes del fons de l'excavació. Abocat de la sorra en el fons de la rasa. Col·locació de la canonada. Execució del reblert envoltant.
Criteri d'amidament de projecte: Longitud mesurada segons documentació gràfica de Projecte.
Criteri de mesura d'obra: Es mesurarà la longitud realment executada segons especificacions de Projecte.

| Codi | Ut | Descripció | Rendiment | Preu | Import |
|---|---|---|---|---|---|
| mt01ara010 | m³ | Sorra de 0 a 5 mm de diàmetre. (material) | 0.088 | 12.10 | 1.06 |
| mt37tpa030ac | m | Tub de polietilè PE 40 de color negre amb bandes blaves, de 20 mm de diàmetre exterior i 2,8 mm de gruix, PN=10 atm, segons UNE-EN 12201-2, amb el preu incrementat el 10% en concepte d'accessoris i peces especials. (material) | 1.000 | 1.18 | 1.18 |
| mo020 | h | Oficial 1ª construcció. (mà d'obra) | 0.061 | 23.30 | 1.42 |
| mo113 | h | Peó ordinari construcció. (mà d'obra) | 0.061 | 19.47 | 1.19 |
| mo008 | h | Oficial 1ª lampista. (mà d'obra) | 0.051 | 24.08 | 1.23 |
| % | % | Costos directes complementaris | 2 % | 6.08 | 0.12 |
|  |  | Costos directes |  |  | 6.20 |

| Codi | Ut | Descripció | Preu |
|---|---|---|---|
| mo107 | h | Ajudant lampista. (mà d'obra) | 20.65 |
