# Canaleta prefabricada de PVC

- Propietat de l'arxiu: CYPE INGENIEROS, S.A.
- Format: FIEBDC-3/2002
- Divisa: EUR
- Costos indirectes: 3.00 %
- IVA: 21.00 %

## I Instal·lacions

### IU Urbanes

#### IUS Xarxes de sanejament

**IUS082** m Canaleta prefabricada de PVC, de 500 mm de longitud, 200 mm d'ample i 188 mm d'alt, gris, amb connexions de Ø 90 mm, i Ø 110 mm, CAN-200-G "ADEQUA", amb reixeta transitable classe A-15 segons UNE-EN 124 i UNE-EN 1433, de polipropilè, de 200 mm d'amplada i 500 mm de longitud, gris, RG-200-G.
Formació de canaleta prefabricada de PVC, de 500 mm de longitud, 200 mm d'ample i 188 mm d'alt, gris, amb connexions de Ø 90 mm, i Ø 110 mm, CAN-200-G "ADEQUA", amb reixeta transitable classe A-15 segons UNE-EN 124 i UNE-EN 1433, de polipropilè, de 200 mm d'amplada i 500 mm de longitud, gris, RG-200-G, realitzat sobre solera de formigó en massa HM-20/B/20/I de 10 cm de gruix. Inclús p/p de peces especials, rebut, sifó en línia registrable col·locat a la sortida de la bonera per garantir el segell hidràulic, incloent el reblert de l'extradós i sense incloure l'excavació. Totalment muntada, connexionada a la xarxa general de desguàs i provada.
Inclou: Replanteig i traçat de la bunera. Eliminació de les terres soltes en el fons prèviament excavat. Abocat i compactació del formigó en formació de solera. Muntatge dels accessoris en la canaleta. Col·locació de la bunera sobre la base de formigó. Formació de forats per connexionat de tubs. Acoblament i rejuntat de la canonada a la bunera. Col·locació del sifó en línia.
Criteri d'amidament de projecte: Longitud mesurada en projecció horitzontal, segons documentació gràfica de Projecte.
Criteri de mesura d'obra: Es mesurarà en projecció horitzontal, la longitud realment executada segons especificacions de Projecte.

| Codi | Ut | Descripció | Rendiment | Preu | Import |
|---|---|---|---|---|---|
| mt10hmf010Mm | m³ | Formigó HM-20/B/20/I, fabricat en central. (material) | 0.052 | 64.86 | 3.37 |
| mt11cnq100a | U | Canaleta prefabricada de PVC, de 500 mm de longitud, 200 mm d'ample i 188 mm d'alt, gris, amb connexions de Ø 90 mm, i Ø 110 mm, CAN-200-G "ADEQUA", inclús p/p de peces especials. (material) | 2.000 | 13.64 | 27.28 |
| mt11cnq105i | U | Reixeta transitable classe A-15 segons UNE-EN 124 i UNE-EN 1433, de polipropilè, de 200 mm d'amplada i 500 mm de longitud, gris, RG-200-G "ADEQUA", per a canaleta prefabricada de PVC. (material) | 2.000 | 15.62 | 31.24 |
| mt11pvq010a | U | Sifó en línia, registrable, de PVC-U, color gris, SD-VX "ADEQUA", de 110 mm de diàmetre, amb dues embocadures, una d'entrada i una altra de sortida, amb ampliacions excèntriques mascle-femella de 110-125 mm de diàmetre i dos taps de 100 mm de diàmetre per a registre de cada cambra per separat. (material) | 1.000 | 72.79 | 72.79 |
| au00auh020 |  | Canaleta per a abocament del formigó. | 1.000 | 0.00 | 0.00 |
| au00auh040 |  | Vibrador de formigó, elèctric. | 1.000 | 0.00 | 0.00 |
| mo041 | h | Oficial 1ª construcció d'obra civil. (mà d'obra) | 0.445 | 23.30 | 10.37 |
| mo087 | h | Ajudant construcció d'obra civil. (mà d'obra) | 0.223 | 20.68 | 4.61 |
| % | % | Costos directes complementaris | 2 % | 149.66 | 2.99 |
|  |  | Costos directes |  |  | 152.65 |
