# Connexió de servei soterrada a la xarxa de reg de 2 m de longitud

- Propietat de l'arxiu: CYPE INGENIEROS, S.A.
- Format: FIEBDC-3/2002
- Divisa: EUR
- Costos indirectes: 3.00 %
- IVA: 21.00 %

**IUR010** U Connexió de servei soterrada a la xarxa de reg de 2 m de longitud, formada per tub de polietilè PE 40, de 20 mm de diàmetre exterior, PN=10 atm i 2,8 mm de gruix i clau de tall allotjada en pericó prefabricada de polipropilè.
Subministrament i instal·lació de connexió d'escomesa soterrada a la xarxa de reg de 2 m de longitud, que uneix la xarxa general de distribució d'aigua de reg de l'empresa subministradora amb la xarxa d'abastiment i distribució interior, formada per tub de polietilè PE 40, de 20 mm de diàmetre exterior, PN=10 atm i 2,8 mm de gruix, col·locada sobre llit de sorra de 15 cm d'espessor, al fons de la rasa prèviament excavada, degudament compactada i anivellada amb picó vibrant de guiat manual, reblert lateral compactant fins als ronyons i posterior reblert amb la mateixa sorra fins a 10 cm per sobre de la generatriu superior de la canonada; dispositiu de presa en càrrega col·locat sobre la xarxa general de distribució que serveix d'enllaç entre la presa i la xarxa; clau de tall de 1/2" de diàmetre, situada fora dels límits de la propietat, allotjada en pericó prefabricada de polipropilè de 30x30x30 cm, col·locada sobre solera de formigó en massa HM-20/P/20/I de 15 cm d'espessor. Inclús p/p d'accessoris, i connexió a la xarxa. Sense incloure el trencament i restauració del ferm existent, l'excavació ni el posterior reblert principal. Totalment muntada, connexionada i provada.
Inclou: Replanteig i traçat de la connexió de servei, coordinat amb la resta d'instal·lacions o elements que puguin tenir interferències. Eliminació de les terres soltes del fons de l'excavació. Abocat i compactació del formigó en formació de solera. Col·locació de l'arqueta prefabricada. Abocat de la sorra en el fons de la rasa. Col·locació de la canonada. Montaje de la llave de corte sobre la acometida. Col·locació de la tapa. Execució del reblert envoltant. Acoblament de la connexió de servei amb la xarxa general del municipi.
Criteri d'amidament de projecte: Nombre d'unitats previstes, segons documentació gràfica de Projecte.
Criteri de mesura d'obra: Es mesurarà el nombre d'unitats realment executades segons especificacions de Projecte.

| Codi | Ut | Descripció | Rendiment | Preu | Import |
|---|---|---|---|---|---|
| mt10hmf010Mp | m³ | Formigó HM-20/P/20/I, fabricat en central. (material) | 0.111 | 61.31 | 6.81 |
| mt11arp100a | U | Pericó de polipropilè, 30x30x30 cm. (material) | 1.000 | 29.74 | 29.74 |
| mt11arp050c | U | Tapa de PVC, per a arquetes de fontaneria de 30x30 cm. (material) | 1.000 | 18.21 | 18.21 |
| mt01ara010 | m³ | Sorra de 0 a 5 mm de diàmetre. (material) | 0.212 | 12.10 | 2.57 |
| mt37tpa012a | U | Collarí de presa en càrrega de PP, per a tub de polietilè, de 20 mm de diàmetre exterior, segons UNE-EN ISO 15874-3. (material) | 1.000 | 1.34 | 1.34 |
| mt37tpa009a | m | Connexió de servei de polietilè PE 40, de 20 mm de diàmetre exterior, PN=10 atm i 2,8 mm de gruix, segons UNE-EN 12201-2, inclús p/p d'accessoris de connexió i peces especials. (material) | 2.000 | 1.07 | 2.14 |
| mt37sve030b | U | Vàlvula d'esfera de llautó niquelat per roscar de 1/2", amb comandament de regle quadrat. (material) | 1.000 | 3.93 | 3.93 |
| mo020 | h | Oficial 1ª construcció. (mà d'obra) | 0.127 | 23.30 | 2.96 |
| mo113 | h | Peó ordinari construcció. (mà d'obra) | 0.127 | 19.47 | 2.47 |
| mo008 | h | Oficial 1ª lampista. (mà d'obra) | 4.326 | 24.08 | 104.17 |
| mo107 | h | Ajudant lampista. (mà d'obra) | 2.163 | 20.65 | 44.67 |
| % | % | Costos directes complementaris | 4 % | 219.01 | 8.76 |
|  |  | Costos directes |  |  | 227.77 |
