# Baixant circular de PVC, Plunia TC-90-3B "ADEQUA", de Ø 90 mm, color blanc RAL 9016

- Propietat de l'arxiu: CYPE INGENIEROS, S.A.
- Format: FIEBDC-3/2002
- Divisa: EUR
- Costos indirectes: 3.00 %
- IVA: 21.00 %

## I Instal·lacions

### IS Evacuació d'aigües

#### ISB Baixants

**ISB020** m Baixant circular de PVC, Plunia TC-90-3B "ADEQUA", de Ø 90 mm, color blanc RAL 9016.
Subministrament i muntatge de baixant circular de PVC, Plunia TC-90-3B "ADEQUA", de Ø 90 mm, color blanc RAL 9016, per a recollida d'aigües, formada per peces preformades, amb sistema d'unió per endoll i enganxat mitjançant adhesiu, col·locades amb brides metàl·liques, instal·lada a l'exterior de l'edifici. Inclús p/p de colzes, suports i peces especials. Totalment muntada, connexionada i provada per l'empresa instal·ladora mitjançant les corresponents proves de servei (incloses en aquest preu).
Inclou: Replanteig i traçat del conducte. Presentació en sec de tubs i peces especials. Marcat de la situació de les brides. Fixació de les brides. Muntatge del conjunt, començant per l'extrem superior. Resolució de les unions entre peces. Realització de proves de servei.
Criteri d'amidament de projecte: Longitud mesurada segons documentació gràfica de Projecte.
Criteri de mesura d'obra: Es mesurarà la longitud realment executada segons especificacions de Projecte.

| Codi | Ut | Descripció | Rendiment | Preu | Import |
|---|---|---|---|---|---|
| mt36cau060a | m | Baixant circular de PVC, Plunia TC-90-3B "ADEQUA", de Ø 90 mm, color blanc RAL 9016, segons UNE-EN 12200-1, inclús p/p de connexions, colzes i peces especials. (material) | 1.100 | 7.78 | 8.56 |
| mt36cau061g | U | Collaret amb tanca per a baixant circular de PVC, COL-90-B "ADEQUA", de 90 mm de diàmetre, color blanc RAL 9016, segons UNE-EN 12200-1. (material) | 0.500 | 1.26 | 0.63 |
| mt36cau030 | U | Material auxiliar per a canalons i baixants d'instal·lacions d'evacuació de PVC, "ADEQUA". (material) | 0.250 | 1.92 | 0.48 |
| op00ato010 |  | Tornavís. | 1.000 | 0.00 | 0.00 |
| op00mar010 |  | Martell. | 1.000 | 0.00 | 0.00 |
| op00tal010 |  | Trepant. | 1.000 | 0.00 | 0.00 |
| mo008 | h | Oficial 1ª lampista. (mà d'obra) | 0.119 | 24.08 | 2.87 |
| mo107 | h | Ajudant lampista. (mà d'obra) | 0.119 | 20.65 | 2.46 |
| % | % | Costos directes complementaris | 2 % | 15.00 | 0.30 |
|  |  | Costos directes |  |  | 15.30 |
