# Canaló circular de PVC, Plunia CA-130-B "ADEQUA", de desenvolupament 130 mm, color blanc RAL 9016

- Propietat de l'arxiu: CYPE INGENIEROS, S.A.
- Format: FIEBDC-3/2002
- Divisa: EUR
- Costos indirectes: 3.00 %
- IVA: 21.00 %

## I Instal·lacions

### IS Evacuació d'aigües

#### ISC Canalons

**ISC010** m Canaló circular de PVC, Plunia CA-130-B "ADEQUA", de desenvolupament 130 mm, color blanc RAL 9016.
Subministrament i muntatge de canaló circular de PVC, Plunia CA-130-B "ADEQUA", de desenvolupament 130 mm, color blanc RAL 9016, per a recollida d'aigües, format per peces preformades, fixades mitjançant platines metàl·liques de fixació al ràfec i ganxos de PVC, amb una pendent mínima del 0,5%. Inclús p/p de peces especials, acabaments finals del mateix material, i peces de connexió a baixants. Totalment muntat, connexionat i provat.
Inclou: Replanteig i traçat del canaló. Col·locació i subjecció de brides. Muntatge de les peces, partint del punt de desguàs. Entroncament de les peces. Connexió a les baixants.
Criteri d'amidament de projecte: Longitud mesurada segons documentació gràfica de Projecte.
Criteri de mesura d'obra: Es mesurarà la longitud realment executada segons especificacions de Projecte.

| Codi | Ut | Descripció | Rendiment | Preu | Import |
|---|---|---|---|---|---|
| mt36cau050a | m | Canaló circular de PVC, Plunia CA-130-B "ADEQUA", de desenvolupament 130 mm, color blanc RAL 9016, segons UNE-EN 607, inclús p/p de suports, cantonades, tapes, acabaments finals, peces de connexió a baixants i peces especials. (material) | 1.100 | 11.24 | 12.36 |
| mt36cau030 | U | Material auxiliar per a canalons i baixants d'instal·lacions d'evacuació de PVC, "ADEQUA". (material) | 0.250 | 1.92 | 0.48 |
| mo008 | h | Oficial 1ª lampista. (mà d'obra) | 0.237 | 24.08 | 5.71 |
| mo107 | h | Ajudant lampista. (mà d'obra) | 0.237 | 20.65 | 4.89 |
| % | % | Costos directes complementaris | 2 % | 23.44 | 0.47 |
|  |  | Costos directes |  |  | 23.91 |
