# Xarxa interior d'evacuació per cambra de bany amb dotació per: vàter, lavabo senzill, banyera, bidet, realitzada amb tub de PVC, sèrie B per la xarxa de desguassos

- Propietat de l'arxiu: CYPE INGENIEROS, S.A.
- Format: FIEBDC-3/2002
- Divisa: EUR
- Costos indirectes: 3.00 %
- IVA: 21.00 %

**ISD010** U Xarxa interior d'evacuació per cambra de bany amb dotació per: vàter, lavabo senzill, banyera, bidet, realitzada amb tub de PVC, sèrie B per la xarxa de desguassos.
Subministrament i instal·lació interior d'evacuació per cambra de bany amb dotació per: vàter, lavabo senzill, banyera, bidet, realitzada amb tub de PVC, sèrie B per la xarxa de desguàs que connecten l'evacuació dels aparells amb la caixa sifònica i amb la baixant, amb els diàmetres necessaris per cada punt de servei, caixa sifònica de PVC, B-SS "ADEQUA", de 110 mm de diàmetre, amb reixeta d'acer inoxidable. Inclús p/p de material auxiliar per a muntatge i subjecció a la obra, accessoris i peces especials. Totalment muntada, connexionada i provada per l'empresa instal·ladora mitjançant les corresponents proves de servei (incloses en aquest preu).
Inclou: Replanteig. Presentació de tubs, accessoris i peces especials. Fixació del material auxiliar per a muntatge i subjecció a l'obra. Col·locació de la caixa sifònica. Connexionat. Realització de proves de servei.
Criteri d'amidament de projecte: Nombre d'unitats previstes, segons documentació gràfica de Projecte.
Criteri de mesura d'obra: Es mesurarà el nombre d'unitats realment executades segons especificacions de Projecte.

| Codi | Ut | Descripció | Rendiment | Preu | Import |
|---|---|---|---|---|---|
| mt36tit010bc | m | Tub de PVC, sèrie B, de 40 mm de diàmetre i 3 mm de gruix, segons UNE-EN 1329-1, amb el preu incrementat el 10% en concepte d'accessoris i peces especials. (material) | 3.840 | 3.58 | 13.75 |
| mt36tit010bc | m | Tub de PVC, sèrie B, de 40 mm de diàmetre i 3 mm de gruix, segons UNE-EN 1329-1, amb el preu incrementat el 10% en concepte d'accessoris i peces especials. | 1.320 | 3.58 | 4.73 |
| mt36tit010gc | m | Tub de PVC, sèrie B, de 110 mm de diàmetre i 3,2 mm de gruix, segons UNE-EN 1329-1, amb el preu incrementat el 10% en concepte d'accessoris i peces especials. (material) | 2.125 | 10.61 | 22.55 |
| mt11var009 | l | Líquid netejador per enganxat mitjançant adhesiu de tubs i accessoris de PVC. (material) | 0.445 | 12.22 | 5.44 |
| mt11var010 | l | Adhesiu per tubs i accessoris de PVC. (material) | 0.222 | 18.62 | 4.13 |
| mt36tiq010qd | m | Tub de PVC, sèrie B, segons UNE-EN 1453-1, resistent al foc (resistència al foc B-s1, d0 segons UNE-EN 13501-1), "ADEQUA", de 110 mm de diàmetre i 3,2 mm de gruix, 3 m de longitud nominal, amb embocadura, junt enganxat, amb el preu incrementat el 15% en concepte d'accessoris i peces especials. (material) | 0.700 | 6.29 | 4.40 |
| mt36bsq010a | U | Caixa sifònica de PVC, B-SS "ADEQUA", de 110 mm de diàmetre, amb cinc entrades de 40 mm de diàmetre i una sortida de 50 mm de diàmetre, amb reixeta d'acer inoxidable. (material) | 1.000 | 7.92 | 7.92 |
| mt36bot011a | U | Maneguet de PVC per prolongació de caixa sifònica, de 40 mm de diàmetre. (material) | 4.000 | 0.59 | 2.36 |
| mt36bot011b | U | Maneguet de PVC per prolongació de caixa sifònica, de 50 mm de diàmetre. (material) | 1.000 | 0.67 | 0.67 |
| mt36tit010ca | m | Tub de PVC, sèrie B, de 50 mm de diàmetre i 3 mm de gruix, segons UNE-EN 1329-1. (material) | 1.000 | 4.15 | 4.15 |
| mo008 | h | Oficial 1ª lampista. (mà d'obra) | 10.640 | 24.08 | 256.21 |
| mo107 | h | Ajudant lampista. (mà d'obra) | 5.320 | 20.65 | 109.86 |
| % | % | Costos directes complementaris | 2 % | 436.17 | 8.72 |
|  |  | Costos directes |  |  | 444.89 |
