# FIEBDC-3

- Propietat de l'arxiu: CYPE INGENIEROS, S.A.
- Format: FIEBDC-3/2002
- Divisa: EUR
- Costos indirectes: 3.00 %
- IVA: 21.00 %

| Codi | Ut | Descripció | Preu |
|---|---|---|---|
| mo107 | h | Ajudant lampista. (mà d'obra) | 20.65 |

**ISS008** U Sifó en línia, registrable, de PVC, color teula, SF-110-T "ADEQUA", de 110 mm de diàmetre.
Subministrament i muntatge de sifó en línia, registrable, de PVC, color teula, SF-110-T "ADEQUA", de 110 mm de diàmetre, col·locat entre el col·lector de sortida i l'escomesa.
Inclou: Muntatge, connexionat i comprovació del seu correcte funcionament.
Criteri d'amidament de projecte: Nombre d'unitats previstes, segons documentació gràfica de Projecte.
Criteri de mesura d'obra: Es mesurarà el nombre d'unitats realment executades segons especificacions de Projecte.

| Codi | Ut | Descripció | Rendiment | Preu | Import |
|---|---|---|---|---|---|
| mt11pvq030a | U | Sifó en línia, registrable, de PVC, color teula, SF-110-T "ADEQUA", de 110 mm de diàmetre. (material) | 1.000 | 80.12 | 80.12 |
| mo008 | h | Oficial 1ª lampista. (mà d'obra) | 0.415 | 24.08 | 9.99 |
| % | % | Costos directes complementaris | 2 % | 90.11 | 1.80 |
|  |  | Costos directes |  |  | 91.91 |
