# Impermeabilització baix revestiment

- Propietat de l'arxiu: CYPE INGENIEROS, S.A.
- Format: FIEBDC-3/2002
- Divisa: EUR
- Costos indirectes: 3.00 %
- IVA: 21.00 %

**NIH020** m² Impermeabilització baix revestiment, solado o enrajolat ceràmic, en paraments verticals i horitzontals de locals humits, composta de: capa separadora sota impermeabilització: geotèxtil no teixit compost per fibres de polièster unides per tiretes, (300 g/m²), sobre formació de pendents (no inclosa en aquest preu); impermeabilització monocapa no adherida: làmina impermeabilitzant de PVC de 1,5x1,5 m, LPVC "ADEQUA", fixada en cavalcaments i vores mitjançant soldadura termoplàstica; i capa separadora sota protecció: geotèxtil no teixit compost per fibres de polièster unides per tiretes, (300 g/m²), preparada per a rebre directament el revestiment (no inclòs en aquest preu).
Formació d'impermeabilització sota revestiment, solat o enrajolat ceràmic, en paraments verticals i horitzontals de locals humits, composta de: CAPA SEPARADORA SOTA IMPERMEABILITZACIÓ: geotèxtil no teixit compost per fibres de polièster unides per tiretes, amb una resistència a la tracció longitudinal de 3,45 kN/m, una resistència a la tracció transversal de 3,45 kN/m, una obertura de con a l'assaig de perforació dinàmica segons UNE-EN ISO 13433 inferior a 15 mm, resistència CBR a punxonament 0,8 kN i una massa superficial de 300 g/m², sobre formació de pendents (no inclosa en aquest preu); IMPERMEABILITZACIÓ: tipus monocapa, no adherida, mitjançant làmina impermeabilitzant de PVC de 1,5x1,5 m, LPVC "ADEQUA", fixada en cavalcaments i vores mitjançant soldadura termoplàstica; CAPA SEPARADORA SOTA PROTECCIÓ: geotèxtil no teixit compost per fibres de polièster unides per tiretes, amb una resistència a la tracció longitudinal de 3,45 kN/m, una resistència a la tracció transversal de 3,45 kN/m, una obertura de con a l'assaig de perforació dinàmica segons UNE-EN ISO 13433 inferior a 15 mm, resistència CBR a punxonament 0,8 kN i una massa superficial de 300 g/m², preparada per a rebre directament el revestiment (no inclòs en aquest preu). Inclús p/p de resolució d'unions, talls i preparació de les làmines impermeabilitzants de PVC.
Inclou: Col·locació de la capa separadora sota impermeabilització. Tall i preparació de les làmines impermeabilitzants de PVC. Col·locació de la impermeabilització. Resolució d'unions, juntes i punts singulars. Col·locació de la capa separadora sota protecció.
Criteri d'amidament de projecte: Superfície mesurada segons documentació gràfica de Projecte.
Criteri de mesura d'obra: Es mesurarà la superfície realment executada segons especificacions de Projecte.

| Codi | Ut | Descripció | Rendiment | Preu | Import |
|---|---|---|---|---|---|
| mt14gsa020dg | m² | Geotèxtil no teixit compost per fibres de polièster unides per tiretes, amb una resistència a la tracció longitudinal de 3,45 kN/m, una resistència a la tracció transversal de 3,45 kN/m, una obertura de con a l'assaig de perforació dinàmica segons UNE-EN ISO 13433 inferior a 15 mm, resistència CBR a punxonament 0,8 kN i una massa superficial de 300 g/m², segons UNE-EN 13252. (material) | 1.050 | 1.17 | 1.23 |
| mt15req015e | U | Làmina impermeabilitzant de PVC de 1,5x1,5 m, LPVC "ADEQUA". (material) | 0.470 | 53.74 | 25.26 |
| mt14gsa020dg | m² | Geotèxtil no teixit compost per fibres de polièster unides per tiretes, amb una resistència a la tracció longitudinal de 3,45 kN/m, una resistència a la tracció transversal de 3,45 kN/m, una obertura de con a l'assaig de perforació dinàmica segons UNE-EN ISO 13433 inferior a 15 mm, resistència CBR a punxonament 0,8 kN i una massa superficial de 300 g/m², segons UNE-EN 13252. | 1.050 | 1.17 | 1.23 |
| mo029 | h | Oficial 1ª aplicador de làmines impermeabilitzants. (mà d'obra) | 0.358 | 23.30 | 8.34 |
| mo067 | h | Ajudant aplicador de làmines impermeabilitzants. (mà d'obra) | 0.358 | 20.68 | 7.40 |
| % | % | Costos directes complementaris | 2 % | 43.46 | 0.87 |
|  |  | Costos directes |  |  | 44.33 |
