# FIEBDC-3

- Propietat de l'arxiu: CYPE INGENIEROS, S.A.
- Format: FIEBDC-3/2002
- Divisa: EUR
- Costos indirectes: 3.00 %
- IVA: 21.00 %

| Codi | Ut | Descripció | Preu |
|---|---|---|---|
| mo008 | h | Oficial 1ª lampista. (mà d'obra) | 24.08 |
| mo107 | h | Ajudant lampista. (mà d'obra) | 20.65 |

**UAA012** U Pericó de pas, prefabricada de formigó, de dimensions interiors 40x40x50 cm, sobre solera de formigó en massa.
Subministrament i muntatge de pericó de pas soterrada, prefabricada de formigó, de dimensions interiors 40x40x50 cm, sobre solera de formigó en massa HM-20/B/20/I de 15 cm de gruix, amb marc i tapa prefabricats de formigó armat i tancament hermètic al pas dels olors mefítics. Inclús connexions de conduccions i acabaments. Totalment muntat, connexionat i provat mitjançant les corresponents proves de servei (incloses en aquest preu), sense incloure l'excavació ni el reblert de l'extradós.
Inclou: Replanteig del pericó. Eliminació de les terres soltes del fons de l'excavació. Abocat i compactació del formigó en formació de solera. Colocación de la arqueta prefabricada. Formació de forats per connexionat de tubs. Acoblament i rejuntat dels col·lectors al pericó. Col·locació de la tapa i els accessoris. Eliminació de restes, neteja final i retirada de runa. Càrrega d'enderrocs sobre camió o contenidor. Realització de proves de servei.
Criteri d'amidament de projecte: Nombre d'unitats previstes, segons documentació gràfica de Projecte.
Criteri de mesura d'obra: Es mesurarà el nombre d'unitats realment executades segons especificacions de Projecte.

| Codi | Ut | Descripció | Rendiment | Preu | Import |
|---|---|---|---|---|---|
| mt10hmf010Lm | m³ | Formigó HM-15/B/20/I, fabricat en central. (material) | 0.074 | 57.88 | 4.28 |
| mt11arh010b | U | Pericó amb fons, registrable, prefabricat de formigó fck=25 MPa, de 40x40x50 cm de mides interiors, per sanejament. (material) | 1.000 | 36.44 | 36.44 |
| mt11arh020b | U | Marc i tapa prefabricats de formigó armat fck=25 MPa, per pericons de sanejament de 40x40 cm, espessor de la tapa 4 cm. (material) | 1.000 | 12.43 | 12.43 |
| mo041 | h | Oficial 1ª construcció d'obra civil. (mà d'obra) | 0.595 | 23.30 | 13.86 |
| mo087 | h | Ajudant construcció d'obra civil. (mà d'obra) | 0.440 | 20.68 | 9.10 |
| % | % | Costos directes complementaris | 2 % | 76.11 | 1.52 |
|  |  | Costos directes |  |  | 77.63 |
