# Sistema de segellat de penetracions per a protecció passiva contra incendis amb maneguet intumescent tallafoc

- Propietat de l'arxiu: CYPE INGENIEROS, S.A.
- Format: FIEBDC-3/2002
- Divisa: EUR
- Costos indirectes: 3.00 %
- IVA: 21.00 %

## I Instal·lacions

### IO Contra incendis

#### IOJ Protecció pasiva contra incendis

**IOJ010** Ut Sistema de segellat de penetracions per a protecció passiva contra incendis amb maneguet intumescent tallafoc, "ADEQUA", per a una resistència al foc del sistema de 90 minuts, col·locat al voltant de la canonada combustible de 125 mm de diàmetre, en pas de forjat o mur.
Subministrament i instal·lació de sistema de segellat de penetracions per a protecció passiva contra incendis format per maneguet intumescent tallafoc, "ADEQUA", per a una resistència al foc del sistema de 90 minuts, col·locat al voltant de la canonada combustible de 125 mm de diàmetre, que forma part del sistema d'evacuació i sanejament, en la zona de passada a través de forjat o mur. Fins i tot cargols de fixació del maneguet al parament suport. Totalment muntat.
Inclou: Col·locació del maneguet al voltant del tub. Tancament del maneguet. Fixació del maneguet al parament suport.
Criteri d'amidament de projecte: Nombre d'unitats previstes, segons documentació gràfica de Projecte.
Criteri de mesura d'obra: Es mesurarà el nombre d'unitats realment executades segons especificacions de Projecte.

| Codi | Ut | Descripció | Rendiment | Preu | Import |
|---|---|---|---|---|---|
| mt41mca010a | Ut | Maneguet intumescent tallafoc, "ADEQUA", de 2190 mm de longitud, per a canonada combustible de fins a 200 mm de diàmetre, amb resistència al foc de 180 minuts, inclús forquilles de fixació, tacs i cargols de fixació. (material) | 0.226 | 288.71 | 65.25 |
| mo008 | h | Oficial 1ª lampista. (mà d'obra) | 0.314 | 24.08 | 7.56 |
| % | % | Costos directes complementaris | 2 % | 72.81 | 1.46 |
|  |  | Costos directes |  |  | 74.27 |
