# Vàlvula de aeració

- Propietat de l'arxiu: CYPE INGENIEROS, S.A.
- Format: FIEBDC-3/2002
- Divisa: EUR
- Costos indirectes: 3.00 %
- IVA: 21.00 %

## I Instal·lacions

### IS Evacuació d'aigües

#### ISB Baixants

**ISB043** U Vàlvula de aeració.
Vàlvula de ventilació de PVC, de 75 mm de diàmetre, per a canonada de ventilació primària o secundària, connectada a l'extrem superior del baixant amb unió enganxada amb adhesiu. Inclús líquid netejador i adhesiu per a tubs i accessoris de PVC.
Inclou: Replanteig. Muntatge i connexionat.
Criteri d'amidament de projecte: Nombre d'unitats previstes, segons documentació gràfica de Projecte.
Criteri de mesura d'obra: Es mesurarà el nombre d'unitats realment executades segons especificacions de Projecte.

| Codi | Ut | Descripció | Rendiment | Preu | Import |
|---|---|---|---|---|---|
| mt36vpq010a | U | Vàlvula de ventilació de PVC, de 75 mm de diàmetre, per a canonada de ventilació primària o secundària. (material) | 1.000 | 86.35 | 86.35 |
| mt36tiq012a | l | Líquid netejador per enganxat mitjançant adhesiu de tubs i accessoris de PVC. (material) | 0.007 | 32.31 | 0.23 |
| mt36tiq013a | kg | Adhesiu per tubs i accessoris de PVC. (material) | 0.004 | 31.12 | 0.12 |
| mo008 | h | Oficial 1ª lampista. (mà d'obra) | 0.251 | 26.41 | 6.63 |
| mo107 | h | Ajudant lampista. (mà d'obra) | 0.251 | 22.70 | 5.70 |
| % | % | Costos directes complementaris | 2 % | 99.03 | 1.98 |
|  |  | Costos directes |  |  | 101.01 |
