# Caixa sifònica

- Propietat de l'arxiu: CYPE INGENIEROS, S.A.
- Format: FIEBDC-3/2002
- Divisa: EUR
- Costos indirectes: 3.00 %
- IVA: 21.00 %

## I Instal·lacions

### IS Evacuació d'aigües

#### ISD Derivacions individuals

**ISD008** U Caixa sifònica.
Caixa sifònica de PVC, B-S "ADEQUA", de 110 mm de diàmetre, amb cinc entrades de 40 mm de diàmetre i una sortida de 50 mm de diàmetre, amb tapa cega d'acer inoxidable, col·locat superficialment sota el forjat. Inclús prolongador, líquid netejador i adhesiu per a tubs i accessoris de PVC.
Inclou: Presentació en sec dels tubs. Muntatge, connexionat i comprovació del seu correcte funcionament. Realització de proves de servei.
Criteri d'amidament de projecte: Nombre d'unitats previstes, segons documentació gràfica de Projecte.
Criteri de mesura d'obra: Es mesurarà el nombre d'unitats realment executades segons especificacions de Projecte.

| Codi | Ut | Descripció | Rendiment | Preu | Import |
|---|---|---|---|---|---|
| mt36bsq010a | U | Caixa sifònica de PVC, B-S "ADEQUA", de 110 mm de diàmetre, amb cinc entrades de 40 mm de diàmetre i una sortida de 50 mm de diàmetre, amb tapa cega d'acer inoxidable. (material) | 1.000 | 13.02 | 13.02 |
| mt36tiq010qd | m | Tub multicapa de PVC, sèrie B, segons UNE-EN 1453-1, resistent al foc (reacció al foc classe B-s1, d0 segons UNE-EN 13501-1), "ADEQUA", de 110 mm de diàmetre i 3,2 mm de gruix, color gris RAL 7037, 3 m de longitud nominal, amb embocadura, junt enganxat, amb el preu incrementat el 15% en concepte d'accessoris i peces especials. (material) | 0.700 | 10.90 | 7.63 |
| mt11var009 | l | Líquid netejador per enganxat mitjançant adhesiu de tubs i accessoris de PVC. (material) | 0.040 | 16.54 | 0.66 |
| mt11var010 | l | Adhesiu per tubs i accessoris de PVC. (material) | 0.080 | 22.91 | 1.83 |
| mo008 | h | Oficial 1ª lampista. (mà d'obra) | 0.312 | 26.41 | 8.24 |
| mo107 | h | Ajudant lampista. (mà d'obra) | 0.156 | 22.70 | 3.54 |
| % | % | Costos directes complementaris | 2 % | 34.92 | 0.70 |
|  |  | Costos directes |  |  | 35.62 |
