# Col·lector soterrat

- Propietat de l'arxiu: CYPE Ingenieros S.A.
- Format: FIEBDC-3/2016
- Programa: Generador de preus de la construcció. CYPE Ingenieros, S.A.
- Data: 14/03/2022
- Divisa: EUR
- Costos indirectes: 3 %
- IVA: 21 %

## A Condicionament del terreny

### AS Xarxa de sanejament horitzontal

#### ASC Col·lectors

**ASC010** m Col·lector soterrat.
Col·lector soterrat de xarxa horitzontal de sanejament, amb pericons, amb una pendent mínima del 2%, per a l'evacuació d'aigües residuals i/o pluvials, format per tub de PVC llis, sèrie SN-4, rigidesa anular nominal 4 kN/m², de 160 mm de diàmetre exterior, enganxat mitjançant adhesiu, col·locat sobre llit de sorra de 10 cm d'espessor, degudament compactada i anivellada amb picó vibrant de guiat manual, reblert lateral compactant fins als ronyons i posterior reblert amb la mateixa sorra fins a 30 cm per sobre de la generatriu superior de la canonada. Inclús líquid netejador i adhesiu per a tubs i accessoris de PVC.
Criteri de valoració econòmica: El preu no inclou els pericons, l'excavació ni el reblert principal.
Inclou: Replanteig i traçat del conducte en planta i pendents. Presentació en sec de tubs i peces especials. Abocat de la sorra en el fons de la rasa. Descens i col·locació dels col·lectors en el fons de la rasa. Muntatge, connexionat i comprovació del seu correcte funcionament. Execució del reblert envoltant. Realització de proves de servei.
Criteri d'amidament de projecte: Longitud mesurada en projecció horitzontal, segons documentació gràfica de Projecte, entre cares interiors de pericons.
Criteri de mesura d'obra: Es mesurarà en projecció horitzontal, la longitud realment executada segons especificacions de Projecte, entre cares interiors de pericons, incloent els trams ocupats per peces especials.

| Codi | Ut | Descripció | Rendiment | Preu | Import |
|---|---|---|---|---|---|
| mt01ara010 | m³ | Sorra de 0 a 5 mm de diàmetre. (material) | 0.346 | 12.02 | 4.159 |
| mt11tpb030c | m | Tub de PVC llis, per sanejament soterrat sense pressió, sèrie SN-4, rigidesa anular nominal 4 kN/m², de 160 mm de diàmetre exterior i 4 mm de gruix, segons UNE-EN 1401-1. (material) | 1.05 | 6.59 | 6.920 |
| mt11var009 | l | Líquid netejador per enganxat mitjançant adhesiu de tubs i accessoris de PVC. (material) | 0.063 | 16.54 | 1.042 |
| mt11var010 | l | Adhesiu per tubs i accessoris de PVC. (material) | 0.031 | 22.91 | 0.710 |
| mq04dua020b | h | Dúmper de descàrrega frontal de 2 t de càrrega útil. (maquinària) | 0.033 | 10.38 | 0.343 |
| mq02rop020 | h | Picó vibrant de guiat manual, de 80 kg, amb placa de 30x30 cm, tipus piconadora de granota. (maquinària) | 0.246 | 3.92 | 0.964 |
| mq02cia020j | h | Camió cisterna, de 8 m³ de capacitat. (maquinària) | 0.003 | 44.89 | 0.135 |
| mo020 | h | Oficial 1ª construcció. (mà d'obra) | 0.148 | 25.57 | 3.784 |
| mo113 | h | Peó ordinari construcció. (mà d'obra) | 0.228 | 21.4 | 4.879 |
| mo008 | h | Oficial 1ª lampista. (mà d'obra) | 0.162 | 26.41 | 4.278 |
| mo107 | h | Ajudant lampista. (mà d'obra) | 0.081 | 22.7 | 1.839 |
| % | % | Costos directes complementaris | 2 % | 29.053 | 0.581 |
|  |  | Costos directes |  |  | 29.634 |

Residus:
- col·locació: mt01ara010 Sorra de 0 a 5 mm de diàmetre; factor de residu 0.009
- col·locació: mt11tpb030c; factor de residu 0.077989

## Recursos

**mt01ara010** m³ Sorra de 0 a 5 mm de diàmetre
Dades tècniques: Cost energètic 292.500 MJ; Emissió de CO2 15.600 kg; Codi LER 01 04 09; Massa de l'element 1950 kg; Volum 1.21875 m3

**mt11tpb030c** m Tub de PVC llis
Dades tècniques: Cost energètic 131.914 MJ; Emissió de CO2 11.147 kg; Codi LER 17 02 03; Massa de l'element 2.36 kg; Volum 0.003933 m3
Residus:
- embalatge: re170201 Fusta. (component de residu); rendiment 0.201 kg; Codi LER 17 02 01; Massa de l'element 1 kg; Volum 0.000909 m3
- embalatge: re170203 Plàstic. (component de residu); rendiment 0.001 kg; Codi LER 17 02 03; Massa de l'element 1 kg; Volum 0.001667 m3
