# Rasa drenant

- Propietat de l'arxiu: CYPE Ingenieros S.A.
- Format: FIEBDC-3/2016
- Programa: Generador de preus de la construcció. CYPE Ingenieros, S.A.
- Data: 14/03/2022
- Divisa: EUR
- Costos indirectes: 3 %
- IVA: 21 %

## A Condicionament del terreny

### AS Xarxa de sanejament horitzontal

#### ASD Drenatges

**ASD010** m Rasa drenant.
Rasa drenant amb una pendent mínima del 0,50%, per a captació d'aigües subterrànies, en el fons de la qual es disposa un tub ranurat de PVC de doble paret, l'exterior corrugada i la interior llisa, color teula RAL 8023, amb ranurat al llarg d'un arc de 220° a la vall del corrugat, per drenatge, rigidesa anular nominal 4 kN/m², de 200 mm de diàmetre nominal, 181 mm de diàmetre interior, segons UNE-EN 13476-1, "ADEQUA", longitud nominal 6 m, unió per copa amb junta elàstica d'EPDM, col·locat sobre solera de formigó en massa HM-20/B/20/X0, de 10 cm de gruix, en forma de bressol per rebre el tub i formar els pendents, amb reblert lateral i superior fins a 25 cm per sobre de la generatriu superior del tub amb grava filtrant sense classificar. Inclús lubricant per a muntatge.
Criteri de valoració econòmica: El preu no inclou l'excavació ni el reblert principal.
Inclou: Replanteig i traçat del conducte en planta i pendents. Formació de la llosa de formigó. Descens i col·locació dels tubs en el fons de la rasa. Muntatge, connexionat i comprovació del seu correcte funcionament. Execució del reblert envoltant. Realització de proves de servei.
Criteri d'amidament de projecte: Longitud mesurada en projecció horitzontal, segons documentació gràfica de Projecte.
Criteri de mesura d'obra: Es mesurarà en projecció horitzontal, la longitud realment executada segons especificacions de Projecte.

| Codi | Ut | Descripció | Rendiment | Preu | Import |
|---|---|---|---|---|---|
| mt10hmf010tLb | m³ | Formigó HM-20/B/20/X0, fabricat en central. (material) | 0.066 | 64.13 | 4.233 |
| mt11tdv015y | m | Tub ranurat de PVC de doble paret, l'exterior corrugada i la interior llisa, color teula RAL 8023, amb ranurat al llarg d'un arc de 220° a la vall del corrugat, per drenatge, rigidesa anular nominal 4 kN/m², de 200 mm de diàmetre nominal, 181 mm de diàmetre interior, segons UNE-EN 13476-1, "ADEQUA", longitud nominal 6 m, unió per copa amb junta elàstica de EPDM. (material) | 1.02 | 16.35 | 16.677 |
| mt11ade100b | kg | Lubrificant per a unió mitjançant junt elàstica de tubs i accessoris, "ADEQUA". (material) | 0.005 | 17.08 | 0.085 |
| mt01ard030b | t | Grava filtrant sense classificar. (material) | 0.418 | 9.5 | 3.971 |
| mo020 | h | Oficial 1ª construcció. (mà d'obra) | 0.201 | 25.57 | 5.140 |
| mo112 | h | Peó especialitzat construcció. (mà d'obra) | 0.402 | 22.11 | 8.888 |
| % | % | Costos directes complementaris | 2 % | 38.994 | 0.780 |
|  |  | Costos directes |  |  | 39.774 |

Residus:
- col·locació: mt10hmf010tLb Formigó HM-20/B/20/X0, fabricat en central; factor de residu 0.00334972
- col·locació: mt11tdv015y; factor de residu 0.0685783
- col·locació: mt01ard030b Grava filtrant sense classificar; factor de residu 0.00743379

## Recursos

**mt10hmf010tLb** m³ Formigó HM-20/B/20/X0, fabricat en central
Dades tècniques: Cost energètic 2438.000 MJ; Emissió de CO2 276.000 kg; Codi LER 17 01 01; Massa de l'element 2300 kg; Volum 1.533333 m3

**mt11tdv015y** m Tub ranurat de PVC de doble paret
Dades tècniques: Cost energètic 186.853 MJ; Emissió de CO2 17.199 kg; Codi LER 17 02 03; Massa de l'element 3.6 kg; Volum 0.006 m3
Residus:
- embalatge: re170201 Fusta. (component de residu); rendiment 0.201 kg; Codi LER 17 02 01; Massa de l'element 1 kg; Volum 0.000909 m3
- embalatge: re170203 Plàstic. (component de residu); rendiment 0.001 kg; Codi LER 17 02 03; Massa de l'element 1 kg; Volum 0.001667 m3

**mt01ard030b** t Grava filtrant sense classificar
Dades tècniques: Cost energètic 150.000 MJ; Emissió de CO2 8.000 kg; Codi LER 01 04 08; Massa de l'element 1000 kg; Volum 0.666667 m3
