# Bonera sifònica de PVC amb reixeta d'acer inoxidable de 100x100 mm i sortides vertical i horitzontal de 40 mm de diàmetre, SS-55 "ADEQUA"

- Propietat de l'arxiu: CYPE INGENIEROS, S.A.
- Format: FIEBDC-3/2002
- Divisa: EUR
- Costos indirectes: 3.00 %
- IVA: 21.00 %

**ISD009** U Bonera sifònica de PVC amb reixeta d'acer inoxidable de 100x100 mm i sortides vertical i horitzontal de 40 mm de diàmetre, SS-55 "ADEQUA".
Subministrament i instal·lació de bonera sifònica de PVC amb reixeta d'acer inoxidable de 100x100 mm i sortides vertical i horitzontal de 40 mm de diàmetre, SS-55 "ADEQUA". Totalment muntat, connexionat i provat per l'empresa instal·ladora mitjançant les corresponents proves de servei (incloses en aquest preu).
Inclou: Replanteig. Col·locació del desguàs. Connexionat. Realització de proves de servei.
Criteri d'amidament de projecte: Nombre d'unitats previstes, segons documentació gràfica de Projecte.
Criteri de mesura d'obra: Es mesurarà el nombre d'unitats realment executades segons especificacions de Projecte.

| Codi | Ut | Descripció | Rendiment | Preu | Import |
|---|---|---|---|---|---|
| mt15req010j | U | Bonera sifònica de PVC amb reixeta d'acer inoxidable de 100x100 mm i sortides vertical i horitzontal de 40 mm de diàmetre, SS-55 "ADEQUA", per a dutxa d'obra. (material) | 1.000 | 12.22 | 12.22 |
| mo008 | h | Oficial 1ª lampista. (mà d'obra) | 0.189 | 24.08 | 4.55 |
| mo107 | h | Ajudant lampista. (mà d'obra) | 0.094 | 20.65 | 1.94 |
| % | % | Costos directes complementaris | 2 % | 18.71 | 0.37 |
|  |  | Costos directes |  |  | 19.08 |
